# Protección pasiva contra incendios de conducciones mediante coquilla cilíndrica moldeada de lana de roca

- Propiedad del archivo: CYPE INGENIEROS, S.A.
- Formato: FIEBDC-3/2002
- Divisa: EUR
- Costes indirectos: 3.00 %
- IVA: 21.00 %

## I Instalaciones

### IO Contra incendios

#### IOJ Protección pasiva contra incendios

**IOJ050** m Protección pasiva contra incendios de conducciones mediante coquilla cilíndrica moldeada de lana de roca, modelo AT-LR, "ISOVER", de 21,0 mm de diámetro interior y 30,0 mm de espesor, colocada con cola.
Suministro y colocación de sistema de protección pasiva contra incendios de conducciones mediante coquilla cilíndrica moldeada de lana de roca, modelo AT-LR, "ISOVER", abierta longitudinalmente por la generatriz, de 21,0 mm de diámetro interior y 30,0 mm de espesor. Incluso p/p de preparación de la superficie de las tuberías, cortes y aplicación de cola de fraguado lento para encolado de piezas, entre ellas y al soporte metálico de las tuberías. Totalmente montado.
Incluye: Preparación de la superficie de las tuberías. Replanteo y corte del aislamiento. Aplicación de la cola. Colocación de la coquilla.
Criterio de medición de proyecto: Longitud medida según documentación gráfica de Proyecto.
Criterio de medición de obra: Se medirá la longitud realmente ejecutada según especificaciones de Proyecto.

| Código | Ud | Descripción | Rendimiento | Precio | Importe |
|---|---|---|---|---|---|
| mt17lri010aa | m | Coquilla cilíndrica moldeada de lana de roca, modelo AT-LR, "ISOVER", abierta longitudinalmente por la generatriz, de 21 mm de diámetro interior y 30,0 mm de espesor. (material) | 1.000 | 4.40 | 4.40 |
| mt16lrw081a | kg | Adhesivo a base de silicatos, de fraguado lento, para encolado de piezas de lanas minerales, entre ellas y a soportes de acero, en instalaciones sometidas a altas temperaturas o elementos de protección pasiva contra incendios. (material) | 0.050 | 6.87 | 0.34 |
| mo054 | h | Oficial 1ª montador de aislamientos. (mano de obra) | 0.200 | 17.82 | 3.56 |
| % | % | Costes directos complementarios | 2 % | 8.30 | 0.17 |
|  |  | Costes directos |  |  | 8.47 |
