# Aislamiento térmico entre los montantes de la estructura portante del trasdosado autoportante de placas

- Propiedad del archivo: CYPE INGENIEROS, S.A.
- Formato: FIEBDC-3/2002
- Divisa: EUR
- Costes indirectos: 3.00 %
- IVA: 21.00 %

## N Aislamientos e impermeabilizaciones

### NA Aislamientos térmicos

#### NAO Trasdosados

**NAO030** m² Aislamiento térmico entre los montantes de la estructura portante del trasdosado autoportante de placas, formado por panel flexible de lana de vidrio, PV Acustiver Papel "ISOVER", según UNE-EN 13162, de 60 mm de espesor, revestido por una de sus caras con un complejo de papel kraft con polietileno que actúa como barrera de vapor, resistencia térmica 1,55 m²K/W, conductividad térmica 0,038 W/(mK), colocado entre los montantes de la estructura portante.
Aislamiento térmico entre los montantes de la estructura portante del trasdosado autoportante de placas, formado por panel flexible de lana de vidrio, PV Acustiver Papel "ISOVER", según UNE-EN 13162, de 60 mm de espesor, revestido por una de sus caras con un complejo de papel kraft con polietileno que actúa como barrera de vapor, resistencia térmica 1,55 m²K/W, conductividad térmica 0,038 W/(mK), colocado entre los montantes de la estructura portante.
Incluye: Corte del aislamiento. Colocación del aislamiento entre los montantes.
Criterio de medición de proyecto: Superficie medida según documentación gráfica de Proyecto.
Criterio de medición de obra: Se medirá la superficie realmente ejecutada según especificaciones de Proyecto.

| Código | Ud | Descripción | Rendimiento | Precio | Importe |
|---|---|---|---|---|---|
| mt16lvi030aahn | m² | Panel flexible de lana de vidrio, PV Acustiver Papel "ISOVER", según UNE-EN 13162, de 60 mm de espesor, revestido por una de sus caras con un complejo de papel kraft con polietileno que actúa como barrera de vapor, resistencia térmica 1,55 m²K/W, conductividad térmica 0,038 W/(mK), Euroclase F de reacción al fuego según UNE-EN 13501-1. (material) | 1.050 | 3.65 | 3.83 |
| mo054 | h | Oficial 1ª montador de aislamientos. (mano de obra) | 0.100 | 19.42 | 1.94 |
| mo101 | h | Ayudante montador de aislamientos. (mano de obra) | 0.050 | 17.90 | 0.90 |
| % | % | Costes directos complementarios | 2 % | 6.67 | 0.13 |
|  |  | Costes directos |  |  | 6.80 |
