# Aislamiento acústico sobre falso techo formado por panel compacto de lana mineral Arena, de alta densidad, Arena Master "ISOVER", según UNE-EN 13162, de 90 mm de espesor

- Propiedad del archivo: CYPE INGENIEROS, S.A.
- Formato: FIEBDC-3/2002
- Divisa: EUR
- Costes indirectos: 3.00 %
- IVA: 21.00 %

## N Aislamientos e impermeabilizaciones

### NA Aislamientos

#### NAT Falsos techos

**NAT010** m² Aislamiento acústico sobre falso techo formado por panel compacto de lana mineral Arena, de alta densidad, Arena Master "ISOVER", según UNE-EN 13162, de 90 mm de espesor.
Suministro y colocación de aislamiento acústico sobre falso techo de placas, formado por panel compacto de lana mineral Arena, de alta densidad, Arena Master "ISOVER", según UNE-EN 13162, de 90 mm de espesor, resistencia térmica 2,35 m²K/W, conductividad térmica 0,038 W/(mK). Incluso p/p de cortes del aislante.
Incluye: Corte, ajuste y colocación del aislamiento.
Criterio de medición de proyecto: Superficie medida entre paramentos, según documentación gráfica de Proyecto, sin descontar huecos para instalaciones.
Criterio de medición de obra: Se medirá la superficie realmente ejecutada según especificaciones de Proyecto, sin descontar huecos para instalaciones.

| Código | Ud | Descripción | Rendimiento | Precio | Importe |
|---|---|---|---|---|---|
| mt16lvi035f | m² | Panel compacto de lana mineral Arena, de alta densidad, Arena Master "ISOVER", según UNE-EN 13162, de 90 mm de espesor, resistencia térmica 2,35 m²K/W, conductividad térmica 0,038 W/(mK). (material) | 1.050 | 10.60 | 11.13 |
| mo054 | h | Oficial 1ª montador de aislamientos. (mano de obra) | 0.071 | 17.82 | 1.27 |
| mo101 | h | Ayudante montador de aislamientos. (mano de obra) | 0.071 | 16.13 | 1.15 |
| % | % | Costes directos complementarios | 2 % | 13.55 | 0.27 |
|  |  | Costes directos |  |  | 13.82 |
