# Conducto de lana mineral

- Propiedad del archivo: CYPE Ingenieros S.A.
- Formato: FIEBDC-3/2016
- Programa: Generador de precios de la construcción. CYPE Ingenieros, S.A.
- Fecha: 25/06/2025
- Divisa: EUR
- Costes indirectos: 3 %
- IVA: 21 %

## I Instalaciones

### IC Calefacción, refrigeración, climatización y A.C.S.

#### ICR Sistemas de conducción de aire

**ICR021** m² Conducto de lana mineral.
Conducto rectangular para la distribución de aire climatizado formado por panel rígido de alta densidad de lana de vidrio Climaver Plus R "ISOVER", según UNE-EN 14303, de 25 mm de espesor, revestido por ambas caras por aluminio (exterior: aluminio + malla de fibra de vidrio + kraft; interior: aluminio + kraft), con el canto macho rebordeado por el complejo interior del conducto, resistencia térmica 0,78 m²K/W, conductividad térmica 0,032 W/(mK). Incluso codos, derivaciones, sellado de uniones con cola Climaver, embocaduras, soportes metálicos galvanizados, elementos de fijación, sellado de tramos con cinta Climaver de aluminio, accesorios de montaje y piezas especiales.
Incluye: Replanteo del recorrido de los conductos. Marcado y posterior anclaje de los soportes de los conductos. Montaje y fijación de conductos. Sellado de las uniones. Comprobación de su correcto funcionamiento. Limpieza final.
Criterio de medición de proyecto: Superficie proyectada, según documentación gráfica de Proyecto, calculada como producto del perímetro exterior por la longitud del tramo, medida entre los ejes de los elementos o de los puntos a conectar, sin descontar las piezas especiales.
Criterio de medición de obra: Se medirá la superficie realmente ejecutada según especificaciones de Proyecto.

| Código | Ud | Descripción | Rendimiento | Precio | Importe |
|---|---|---|---|---|---|
| mt42coi010aa | m² | Panel rígido de alta densidad de lana de vidrio Climaver Plus R "ISOVER", según UNE-EN 14303, de 25 mm de espesor, revestido por ambas caras por aluminio (exterior: aluminio + malla de fibra de vidrio + kraft; interior: aluminio + kraft), con el canto macho rebordeado por el complejo interior del conducto, para la formación de conductos autoportantes para la distribución de aire en climatización, resistencia térmica 0,78 m²K/W, conductividad térmica 0,032 W/(mK), Euroclase B-s1, d0 de reacción al fuego según UNE-EN 13501-1, con código de designación MW-EN 14303-T5-MV1. (material) | 1.15 | 27.65 | 31.798 |
| mt42coi020a | m | Cinta "Climaver" de aluminio de 50 micras de espesor y 63 mm de ancho, con adhesivo a base de resinas acrílicas, para el sellado de uniones de conductos de lana de vidrio "Climaver". (material) | 1.5 | 0.57 | 0.855 |
| mt42coi030 | kg | Adhesivo vinílico en dispersión acuosa, Cola Climaver "ISOVER", para unión de conductos de lana de vidrio. (material) | 0.01 | 14.75 | 0.148 |
| mt42con025 | Ud | Soporte metálico de acero galvanizado para sujeción al forjado de conducto rectangular de lana mineral para la distribución de aire en climatización. (material) | 0.5 | 4.26 | 2.130 |
| mt42www011 | Ud | Repercusión, por m², de material auxiliar para fijación y confección de canalizaciones de aire en instalaciones de climatización. (material) | 0.1 | 13.3 | 1.330 |
| mo012 | h | Oficial 1ª montador de conductos de fibras minerales. (mano de obra) | 0.35 | 23.74 | 8.309 |
| mo083 | h | Ayudante montador de conductos de fibras minerales. (mano de obra) | 0.35 | 21.94 | 7.679 |
| % | % | Costes directos complementarios | 2 % | 52.249 | 1.045 |
|  |  | Costes directos |  |  | 53.294 |

Residuos:
- colocación: mt42coi010aa; factor de residuo 0.024
- colocación: mt42coi020a; factor de residuo 0.048

## Recursos

**mt42coi010aa** m² Panel rígido de alta densidad de lana de vidrio Climaver Plus R "ISOVER"
Datos técnicos: Coste energético 73.381 MJ; Emisión de CO2 2.714 kg; Código LER 17 06 04; Masa del elemento 1.875 kg; Volumen 0.003125 m3
Residuos:
- embalaje: re170203 Plástico. (componente de residuo); rendimiento 0.034 kg; Código LER 17 02 03; Masa del elemento 1 kg; Volumen 0.001667 m3

**mt42coi020a** m Cinta "Climaver" de aluminio de 50 micras de espesor y 63 mm de ancho
Datos técnicos: Coste energético 1.436 MJ; Emisión de CO2 0.094 kg; Código LER 17 04 02; Masa del elemento 0.0085 kg; Volumen 0.000006 m3
Residuos:
- embalaje: re170203 Plástico; rendimiento 0.005 kg
