# Aislamiento térmico de frentes de forjado y pilares embebidos en el espesor de la fachada

- Propiedad del archivo: CYPE INGENIEROS, S.A.
- Formato: FIEBDC-3/2002
- Divisa: EUR
- Costes indirectos: 3.00 %
- IVA: 21.00 %

**NAJ015** m² Aislamiento térmico de frentes de forjado y pilares embebidos en el espesor de la fachada, formado por panel rígido de lana de roca, no revestido, Panel Solado según UNE-EN 13162, de 30 mm de espesor, fijado con adhesivo cementoso sobre la estructura desencofrada.
Suministro y colocación de aislamiento térmico de frentes de forjado y pilares embebidos en el espesor de la fachada, formado por panel rígido de lana de roca, no revestido, Panel Solado según UNE-EN 13162, de 30 mm de espesor, resistencia térmica 0,8 m²K/W, conductividad térmica 0,036 W/(mK). Incluso p/p de preparación de la superficie soporte, cortes y adhesivo cementoso para la fijación del aislante a la estructura previamente desencofrada.
Incluye: Preparación y corte del aislante. Fijación del aislante al encofrado con adhesivo cementoso.
Criterio de medición de proyecto: Superficie medida según documentación gráfica de Proyecto.
Criterio de medición de obra: Se medirá la superficie realmente ejecutada según especificaciones de Proyecto.

| Código | Ud | Descripción | Rendimiento | Precio | Importe |
|---|---|---|---|---|---|
| mt16lri015ac | m² | Panel rígido de lana de roca, no revestido, Panel Solado "ISOVER", según UNE-EN 13162, de 30 mm de espesor, resistencia térmica 0,8 m²K/W, conductividad térmica 0,036 W/(mK). (material) | 1.050 | 8.35 | 8.77 |
| mt16aaa010 | kg | Mortero adhesivo para fijación de materiales aislantes. (material) | 9.000 | 0.19 | 1.71 |
| mo054 | h | Oficial 1ª montador de aislamientos. (mano de obra) | 0.101 | 18.13 | 1.83 |
| mo101 | h | Ayudante montador de aislamientos. (mano de obra) | 0.101 | 16.43 | 1.66 |
| % | % | Costes directos complementarios | 2 % | 13.97 | 0.28 |
|  |  | Costes directos |  |  | 14.25 |
