# Aislamiento térmico entre montantes en trasdosado autoportante de placas (no incluido en este precio)

- Propiedad del archivo: CYPE INGENIEROS, S.A.
- Formato: FIEBDC-3/2002
- Divisa: EUR
- Costes indirectos: 3.00 %
- IVA: 21.00 %

**NAO030** m² Aislamiento térmico entre montantes en trasdosado autoportante de placas (no incluido en este precio), formado por panel rígido de lana de roca, Acustilaine 70 "ISOVER", según UNE-EN 13162, no revestido, de 30 mm de espesor.
Suministro y colocación de aislamiento térmico entre los montantes de la estructura portante del trasdosado autoportante de placas (no incluido en este precio), formado por panel rígido de lana de roca, Acustilaine 70 "ISOVER", según UNE-EN 13162, no revestido, de 30 mm de espesor, resistencia térmica 0,85 m²K/W, conductividad térmica 0,034 W/(mK). Incluso p/p de cortes, fijaciones y limpieza.
Incluye: Corte y preparación del aislamiento. Colocación del aislamiento entre los montantes.
Criterio de medición de proyecto: Superficie medida según documentación gráfica de Proyecto.
Criterio de medición de obra: Se medirá la superficie realmente ejecutada según especificaciones de Proyecto.

| Código | Ud | Descripción | Rendimiento | Precio | Importe |
|---|---|---|---|---|---|
| mt16lri010vj | m² | Panel rígido de lana de roca, Acustilaine 70 "ISOVER", según UNE-EN 13162, no revestido, de 30 mm de espesor, resistencia térmica 0,85 m²K/W, conductividad térmica 0,034 W/(mK). (material) | 1.050 | 4.55 | 4.78 |
| mo054 | h | Oficial 1ª montador de aislamientos. (mano de obra) | 0.101 | 17.82 | 1.80 |
| mo101 | h | Ayudante montador de aislamientos. (mano de obra) | 0.050 | 16.13 | 0.81 |
| % | % | Costes directos complementarios | 2 % | 7.39 | 0.15 |
|  |  | Costes directos |  |  | 7.54 |
