# Aislamiento acústico a ruido aéreo de codo de bajante de 40 mm de diámetro

- Propiedad del archivo: CYPE INGENIEROS, S.A.
- Formato: FIEBDC-3/2002
- Divisa: EUR
- Costes indirectos: 3.00 %
- IVA: 21.00 %

**NBA032** Ud Aislamiento acústico a ruido aéreo de codo de bajante de 40 mm de diámetro, realizado con manta de lana de vidrio Climcover Roll Alu2 "ISOVER", según UNE-EN 14303, recubierto por una de sus caras con aluminio reforzado que actúa como barrera de vapor, de 30 mm de espesor, para el aislamiento de conductos de aire en climatización, resistencia térmica 0,86 m²K/W, conductividad térmica 0,035 W/(mK); con 39,76 dB de índice global de reducción acústica, Rw, según UNE-EN 14366; proporcionando una mejora del índice global de reducción acústica ponderado A de 9,43 dBA, en bajantes con caudal medio de 60 l/min; dispuesto en torno a la bajante a modo de coquilla y fijado con bridas de plástico. Incluso cinta autoadhesiva para sellado de juntas.
Aislamiento acústico a ruido aéreo de codo de bajante de 40 mm de diámetro, realizado con manta de lana de vidrio Climcover Roll Alu2 "ISOVER", según UNE-EN 14303, recubierto por una de sus caras con aluminio reforzado que actúa como barrera de vapor, de 30 mm de espesor, para el aislamiento de conductos de aire en climatización, resistencia térmica 0,86 m²K/W, conductividad térmica 0,035 W/(mK); con 39,76 dB de índice global de reducción acústica, Rw, según UNE-EN 14366; proporcionando una mejora del índice global de reducción acústica ponderado A de 9,43 dBA, en bajantes con caudal medio de 60 l/min; dispuesto en torno a la bajante a modo de coquilla y fijado con bridas de plástico. Incluso cinta autoadhesiva para sellado de juntas.
Incluye: Corte del rollo en tramos. Forrado del codo de la bajante. Colocación de las bridas. Sellado de juntas.
Criterio de medición de proyecto: Número de unidades previstas, según documentación gráfica de Proyecto.
Criterio de medición de obra: Se medirá el número de unidades realmente ejecutadas según especificaciones de Proyecto.

| Código | Ud | Descripción | Rendimiento | Precio | Importe |
|---|---|---|---|---|---|
| mt42coi110a | m² | Manta de lana de vidrio Climcover Roll Alu2 "ISOVER", según UNE-EN 14303, recubierto por una de sus caras con aluminio reforzado que actúa como barrera de vapor, de 30 mm de espesor, para el aislamiento de conductos de aire en climatización, resistencia térmica 0,86 m²K/W, conductividad térmica 0,035 W/(mK); con 39,76 dB de índice global de reducción acústica, Rw, según UNE-EN 14366; proporcionando una mejora del índice global de reducción acústica ponderado A de 9,43 dBA, en bajantes con caudal medio de 60 l/min, Euroclase A2-s1, d0 de reacción al fuego según UNE-EN 13501-1, con código de designación MW-EN 14303-T2-MV1. (material) | 0.138 | 6.50 | 0.90 |
| mt16pdg012 | Ud | Brida de plástico, para fijación de aislamiento acústico de bajantes. (material) | 4.000 | 0.17 | 0.68 |
| mt16aaa030 | m | Cinta autoadhesiva para sellado de juntas. (material) | 1.000 | 0.30 | 0.30 |
| mo054 | h | Oficial 1ª montador de aislamientos. (mano de obra) | 0.140 | 19.42 | 2.72 |
| mo101 | h | Ayudante montador de aislamientos. (mano de obra) | 0.140 | 17.90 | 2.51 |
| % | % | Costes directos complementarios | 2 % | 7.11 | 0.14 |
|  |  | Costes directos |  |  | 7.25 |
