# Falso techo registrable, para uso industrial, de paneles de lana de vidrio

- Propiedad del archivo: CYPE INGENIEROS, S.A.
- Formato: FIEBDC-3/2002
- Divisa: EUR
- Costes indirectos: 3.00 %
- IVA: 21.00 %

## R Revestimientos y trasdosados

### RT Falsos techos en interiores

#### RTF Registrables, de fibras minerales

**RTF020** m² Falso techo registrable, para uso industrial, de paneles de lana de vidrio.
Falso techo registrable suspendido, para uso industrial, situado a una altura menor de 4 m, constituido por: ESTRUCTURA: perfilería vista H 50, comprendiendo perfiles primarios y secundarios, suspendidos del forjado o elemento soporte con varillas y cuelgues; PANELES: paneles autoportantes de lana de vidrio panel Alumisol "ISOVER", compuesto por módulos de 1200x1200x50 mm, acabado en relieve de color color aluminio, recubiertos con un complejo decorativo de papel kraft, aluminio y polietileno. Incluso perfiles angulares, fijaciones para el anclaje de los perfiles y accesorios de montaje.
Incluye: Replanteo de los ejes de la trama modular. Nivelación y fijación de los perfiles perimetrales. Replanteo de los perfiles primarios de la trama. Señalización de los puntos de anclaje al forjado o elemento soporte. Nivelación y suspensión de los perfiles primarios y secundarios de la trama. Corte de los paneles. Colocación de los paneles. Resolución de encuentros y puntos singulares.
Criterio de medición de proyecto: Superficie medida entre paramentos, según documentación gráfica de Proyecto, sin descontar huecos para instalaciones.
Criterio de medición de obra: Se medirá la superficie realmente ejecutada según especificaciones de Proyecto, sin descontar huecos para instalaciones.

| Código | Ud | Descripción | Rendimiento | Precio | Importe |
|---|---|---|---|---|---|
| mt16pai020aaac | m² | Panel autoportante de lana de vidrio panel Alumisol "ISOVER", compuesto por módulos de 1200x1200x50 mm, acabado en relieve de color color aluminio, recubierto con un complejo decorativo de papel kraft, aluminio y polietileno, según UNE-EN 13162, para perfilería vista H 50, resistencia térmica 1,45 m²K/W, conductividad térmica 0,034 W/(mK), Euroclase B-s1, d0 de reacción al fuego según UNE-EN 13501-1. (material) | 1.020 | 27.50 | 28.05 |
| mt12pai100a | m | Perfil primario H-50 "ISOVER", de acero galvanizado laminado. (material) | 0.450 | 5.20 | 2.34 |
| mt12pai100c | m | Perfil secundario TR-30 "ISOVER", de acero galvanizado laminado. (material) | 0.450 | 3.05 | 1.37 |
| mt12pai100b | m | Perfil de remate U-50 "ISOVER", de acero galvanizado laminado. (material) | 0.400 | 4.00 | 1.60 |
| mt12fac020b | Ud | Varilla metálica de acero galvanizado de 6 mm de diámetro. (material) | 2.000 | 0.32 | 0.64 |
| mt12fac050 | Ud | Accesorios para la instalación de falsos techos registrables. (material) | 0.200 | 1.61 | 0.32 |
| op00fre010 |  | Fresadora. | 1.000 | 0.00 | 0.00 |
| op00ato010 |  | Atornillador. | 1.000 | 0.00 | 0.00 |
| mo015 | h | Oficial 1ª montador de falsos techos. (mano de obra) | 0.231 | 23.74 | 5.48 |
| mo082 | h | Ayudante montador de falsos techos. (mano de obra) | 0.231 | 21.94 | 5.07 |
| % | % | Costes directos complementarios | 2 % | 44.87 | 0.90 |
|  |  | Costes directos |  |  | 45.77 |
