# Aislamiento térmico por el interior de cubiertas inclinadas sobre espacio no habitable

- Propiedad del archivo: CYPE INGENIEROS, S.A.
- Formato: FIEBDC-3/2002
- Divisa: EUR
- Costes indirectos: 3.00 %
- IVA: 21.00 %

**NAQ030** m² Aislamiento térmico por el interior de cubiertas inclinadas sobre espacio no habitable, formado por manta semirrígida de lana mineral Arena, de alta densidad, Arena Coberturas "ISOVER", según UNE-EN 13162, de 50 mm de espesor, revestida por una de sus caras con papel kraft, que actúa como barrera de vapor.
Suministro y colocación de aislamiento térmico por el interior de cubiertas inclinadas sobre espacio no habitable, formado por manta semirrígida de lana mineral Arena, de alta densidad, Arena Coberturas "ISOVER", según UNE-EN 13162, de 50 mm de espesor, revestida por una de sus caras con papel kraft, que actúa como barrera de vapor, resistencia térmica 1,2 m²K/W, conductividad térmica 0,04 W/(mK) y posterior sellado de todas las uniones entre paneles con cinta de sellado de juntas. Incluso p/p de cortes y limpieza.
Incluye: Limpieza del supradós del forjado. Corte, ajuste y fijación del aislamiento.
Criterio de medición de proyecto: Superficie medida según documentación gráfica de Proyecto.
Criterio de medición de obra: Se medirá la superficie realmente ejecutada según especificaciones de Proyecto.

| Código | Ud | Descripción | Rendimiento | Precio | Importe |
|---|---|---|---|---|---|
| mt16lvi035l | m² | Manta semirrígida de lana mineral Arena, de alta densidad, Arena Coberturas "ISOVER", según UNE-EN 13162, de 50 mm de espesor, revestida por una de sus caras con papel kraft, que actúa como barrera de vapor, resistencia térmica 1,2 m²K/W, conductividad térmica 0,04 W/(mK). (material) | 1.100 | 3.65 | 4.02 |
| mt16aaa030 | m | Cinta autoadhesiva para sellado de juntas. (material) | 1.000 | 0.30 | 0.30 |
| mo054 | h | Oficial 1ª montador de aislamientos. (mano de obra) | 0.083 | 17.82 | 1.48 |
| mo101 | h | Ayudante montador de aislamientos. (mano de obra) | 0.083 | 16.13 | 1.34 |
| % | % | Costes directos complementarios | 2 % | 7.14 | 0.14 |
|  |  | Costes directos |  |  | 7.28 |
