# Falso techo registrable, para uso industrial, de paneles de lana de vidrio

- Propiedad del archivo: CYPE Ingenieros S.A.
- Formato: FIEBDC-3/2016
- Programa: Generador de precios de la construcción. CYPE Ingenieros, S.A.
- Fecha: 26/06/2025
- Divisa: EUR
- Costes indirectos: 3 %
- IVA: 21 %

## R Revestimientos y trasdosados

### RT Falsos techos en interiores

#### RTF Registrables, de fibras minerales

**RTF020** m² Falso techo registrable, para uso industrial, de paneles de lana de vidrio.
Falso techo registrable suspendido, para uso industrial, situado a una altura menor de 4 m, constituido por: ESTRUCTURA: perfilería vista H 50, comprendiendo perfiles primarios y secundarios, suspendidos del forjado o elemento soporte con varillas y cuelgues; PANELES: paneles autoportantes de lana de vidrio panel Alumisol "ISOVER", compuesto por módulos de 1200x1200x50 mm, acabado en relieve de color color aluminio, recubiertos con un complejo decorativo de papel kraft, aluminio y polietileno. Incluso perfiles angulares, fijaciones para el anclaje de los perfiles y accesorios de montaje.
Incluye: Replanteo de los ejes de la trama modular. Nivelación y fijación de los perfiles perimetrales. Replanteo de los perfiles primarios de la trama. Señalización de los puntos de anclaje al forjado o elemento soporte. Nivelación y suspensión de los perfiles primarios y secundarios de la trama. Corte de los paneles. Colocación de los paneles. Resolución de encuentros y puntos singulares.
Criterio de medición de proyecto: Superficie medida entre paramentos, según documentación gráfica de Proyecto, sin descontar huecos para instalaciones.
Criterio de medición de obra: Se medirá la superficie realmente ejecutada según especificaciones de Proyecto, sin descontar huecos para instalaciones.

| Código | Ud | Descripción | Rendimiento | Precio | Importe |
|---|---|---|---|---|---|
| mt16pai020aaac | m² | Panel autoportante de lana de vidrio panel Alumisol "ISOVER", compuesto por módulos de 1200x1200x50 mm, acabado en relieve de color color aluminio, recubierto con un complejo decorativo de papel kraft, aluminio y polietileno, según UNE-EN 13162, para perfilería vista H 50, resistencia térmica 1,45 m²K/W, conductividad térmica 0,034 W/(mK), Euroclase B-s1, d0 de reacción al fuego según UNE-EN 13501-1. (material) | 1.02 | 27.5 | 28.050 |
| mt12pai100a | m | Perfil primario H-50 "ISOVER", de acero galvanizado laminado. (material) | 0.45 | 5.2 | 2.340 |
| mt12pai100c | m | Perfil secundario TR-30 "ISOVER", de acero galvanizado laminado. (material) | 0.45 | 3.05 | 1.373 |
| mt12pai100b | m | Perfil de remate U-50 "ISOVER", de acero galvanizado laminado. (material) | 0.4 | 4 | 1.600 |
| mt12fac020b | Ud | Varilla metálica de acero galvanizado de 6 mm de diámetro. (material) | 2 | 0.32 | 0.640 |
| mt12fac050 | Ud | Accesorios para la instalación de falsos techos registrables. (material) | 0.2 | 1.61 | 0.322 |
| mo015 | h | Oficial 1ª montador de falsos techos. (mano de obra) | 0.231 | 23.74 | 5.484 |
| mo082 | h | Ayudante montador de falsos techos. (mano de obra) | 0.231 | 21.94 | 5.068 |
| % | % | Costes directos complementarios | 2 % | 44.877 | 0.898 |
|  |  | Costes directos |  |  | 45.775 |

Residuos:
- colocación: mt16pai020aaac; factor de residuo 0.024
- colocación: mt12pai100a Perfil primario H-50 "ISOVER", de acero galvanizado laminado; factor de residuo 0.0053
- colocación: mt12pai100c Perfil secundario TR-30 "ISOVER", de acero galvanizado laminado; factor de residuo 0.0118515
- colocación: mt12pai100b Perfil de remate U-50 "ISOVER", de acero galvanizado laminado; factor de residuo 0.00807951
- colocación: mt12fac020b Varilla metálica de acero galvanizado de 6 mm de diámetro; factor de residuo 0.0188

## Recursos

**mt16pai020aaac** m² Panel autoportante de lana de vidrio panel Alumisol "ISOVER"
Datos técnicos: Coste energético 120.542 MJ; Emisión de CO2 6.084 kg; Código LER 17 06 04; Masa del elemento 3.2 kg; Volumen 0.005333 m3
Residuos:
- embalaje: re170203 Plástico. (componente de residuo); rendimiento 0.034 kg; Código LER 17 02 03; Masa del elemento 1 kg; Volumen 0.001667 m3

**mt12pai100a** m Perfil primario H-50 "ISOVER", de acero galvanizado laminado
Datos técnicos: Coste energético 179.236 MJ; Emisión de CO2 18.240 kg; Código LER 17 04 05; Masa del elemento 7.11 kg; Volumen 0.003386 m3
Residuos:
- embalaje: re170203 Plástico; rendimiento 0.008 kg

**mt12pai100c** m Perfil secundario TR-30 "ISOVER", de acero galvanizado laminado
Datos técnicos: Coste energético 179.095 MJ; Emisión de CO2 18.233 kg; Código LER 17 04 05; Masa del elemento 7.11 kg; Volumen 0.003386 m3
Residuos:
- embalaje: re170203 Plástico; rendimiento 0.007 kg

**mt12pai100b** m Perfil de remate U-50 "ISOVER", de acero galvanizado laminado
Datos técnicos: Coste energético 113.414 MJ; Emisión de CO2 11.530 kg; Código LER 17 04 05; Masa del elemento 4.49 kg; Volumen 0.002138 m3
Residuos:
- embalaje: re170203 Plástico; rendimiento 0.007 kg

**mt12fac020b** Ud Varilla metálica de acero galvanizado de 6 mm de diámetro
Datos técnicos: Coste energético 3.803 MJ; Emisión de CO2 0.261 kg; Código LER 17 04 05; Masa del elemento 0.055 kg; Volumen 0.000026 m3
Residuos:
- embalaje: re170203 Plástico; rendimiento 0.025 kg
