# Aislamiento térmico para fachada de doble hoja, de chapa perfilada de acero

- Propiedad del archivo: CYPE INGENIEROS, S.A.
- Formato: FIEBDC-3/2002
- Divisa: EUR
- Costes indirectos: 3.00 %
- IVA: 21.00 %

## N Aislamientos e impermeabilizaciones

### NA Aislamientos térmicos

#### NAF Fachadas y medianerías

**NAF070** m² Aislamiento térmico para fachada de doble hoja, de chapa perfilada de acero.
Aislamiento térmico para fachada de doble hoja, de chapa perfilada de acero, con manta ligera de lana de vidrio, IBR Velo "ISOVER", revestida por una de sus caras con un velo de vidrio que aumenta su resistencia a tracción, de 80 mm de espesor, según UNE-EN 13162, resistencia térmica 1,75 m²K/W, conductividad térmica 0,044 W/(mK).
Incluye: Corte del aislamiento. Colocación del aislamiento.
Criterio de medición de proyecto: Superficie medida según documentación gráfica de Proyecto.
Criterio de medición de obra: Se medirá la superficie realmente ejecutada según especificaciones de Proyecto.

| Código | Ud | Descripción | Rendimiento | Precio | Importe |
|---|---|---|---|---|---|
| mt16lvi010abd | m² | Manta ligera de lana de vidrio, IBR Velo "ISOVER", revestida por una de sus caras con un velo de vidrio que aumenta su resistencia a tracción, de 80 mm de espesor, según UNE-EN 13162, resistencia térmica 1,75 m²K/W, conductividad térmica 0,044 W/(mK), Euroclase A1 de reacción al fuego según UNE-EN 13501-1, capacidad de absorción de agua a corto plazo <=1 kg/m² y factor de resistencia a la difusión del vapor de agua 1. (material) | 1.050 | 4.65 | 4.88 |
| mo054 | h | Oficial 1ª montador de aislamientos. (mano de obra) | 0.100 | 22.74 | 2.27 |
| mo101 | h | Ayudante montador de aislamientos. (mano de obra) | 0.100 | 21.02 | 2.10 |
| % | % | Costes directos complementarios | 2 % | 9.25 | 0.19 |
|  |  | Costes directos |  |  | 9.44 |
