# Aislamiento térmico entre los montantes del muro estructural exterior de entramado ligero

- Propiedad del archivo: CYPE Ingenieros S.A.
- Formato: FIEBDC-3/2016
- Programa: Generador de precios de la construcción. CYPE Ingenieros, S.A.
- Fecha: 03/07/2024
- Divisa: EUR
- Costes indirectos: 3 %
- IVA: 21 %

## N Aislamientos e impermeabilizaciones

### NA Aislamientos térmicos

#### NAF Fachadas y medianerías

**NAF120** m² Aislamiento térmico entre los montantes del muro estructural exterior de entramado ligero.
Aislamiento térmico entre los montantes del muro estructural exterior de entramado ligero de madera, con panel semirrígido de lana mineral, Geowall 35 "ISOVER", según UNE-EN 13162, no revestido, de 75 mm de espesor, resistencia térmica 2,1 m²K/W, conductividad térmica 0,035 W/(mK).
Incluye: Corte y preparación del aislamiento. Colocación del aislamiento.
Criterio de medición de proyecto: Superficie medida según documentación gráfica de Proyecto.
Criterio de medición de obra: Se medirá la superficie realmente ejecutada según especificaciones de Proyecto.

| Código | Ud | Descripción | Rendimiento | Precio | Importe |
|---|---|---|---|---|---|
| mt16lri010no | m² | Panel semirrígido de lana mineral, Geowall 35 "ISOVER", según UNE-EN 13162, no revestido, de 75 mm de espesor, resistencia térmica 2,1 m²K/W, conductividad térmica 0,035 W/(mK), coeficiente de absorción acústica medio 0,8 para una frecuencia de 500 Hz y Euroclase A1 de reacción al fuego según UNE-EN 13501-1. (material) | 1.05 | 9 | 9.450 |
| mo054 | h | Oficial 1ª montador de aislamientos. (mano de obra) | 0.12 | 22.74 | 2.729 |
| mo101 | h | Ayudante montador de aislamientos. (mano de obra) | 0.12 | 21.02 | 2.522 |
| % | % | Costes directos complementarios | 2 % | 14.701 | 0.294 |
|  |  | Costes directos |  |  | 14.995 |

Residuos:
- colocación: mt16lri010no; factor de residuo 0.048

## Recursos

**mt16lri010no** m² Panel semirrígido de lana mineral
Datos técnicos: Coste energético 100.650 MJ; Emisión de CO2 4.390 kg; Código LER 17 06 04; Masa del elemento 2.85 kg; Volumen 0.00475 m3
Residuos:
- embalaje: re170203 Plástico. (componente de residuo); rendimiento 0.024 kg; Código LER 17 02 03; Masa del elemento 1 kg; Volumen 0.001667 m3
